# Grupo de bombagem doméstico

- Propriedade do ficheiro: CYPE INGENIEROS, S.A.
- Formato: FIEBDC-3/2002
- Moeda: EUR
- Custos indirectos: 3.00 %
- IVA: 23.00 %

## I Instalações

### IF Abastecimento de água

#### IFD Depósitos/grupos de bombagem

**IFD005** Ud Grupo de bombagem doméstico.
Grupo de bombagem de duas bombas para abastecimento de água em aplicações domésticas e comerciais, modelo 99219420 CMBE Twin 3-62 "GRUNDFOS", com controlo electrónico de velocidade para manter a pressão constante e controlo do funcionamento de uma ou das duas bombas e da alternância entre elas, interruptor de pressão para protecção contra funcionamento a seco, corpos de aço inoxidável, altura máxima de aspiração 1 m, ligação de aspiração Rp 1", ligação de descarga Rp 1", pressão máxima 10 bar, apta para temperaturas desde 0 até 60°C, dois motores de alimentação monofásica, com conversores de frequência de alta eficiência, de 1,1 kW cada um, eficiência energética classe IE5, protecção IP55, isolamento classe F e protecção térmica, dois cabos de alimentação de 1,5 m, com tomada Schuko, e dois depósitos de membrana de 4 l cada um. Incluindo tubos entre os distintos elementos e acessórios. Totalmente montado, ligado e colocado em funcionamento pela empresa instaladora para a verificação do seu correcto funcionamento. Sem incluir a instalação eléctrica.
Inclui: Marcação. Colocação e fixação do grupo de bombagem. Colocação e fixação de tubagens e acessórios. Ligação. Colocação em funcionamento.
Critério de medição de projecto: Número de unidades previstas, segundo documentação gráfica de Projecto.
Critério de medição de obra: Medir-se-á o número de unidades realmente executadas segundo especificações de Projecto.

| Código | Un | Descrição | Rendimento | Preço | Importância |
|---|---|---|---|---|---|
| mt37gru450vd | Ud | Grupo de bombagem de duas bombas para abastecimento de água em aplicações domésticas e comerciais, modelo 99219420 CMBE Twin 3-62 "GRUNDFOS", com controlo electrónico de velocidade para manter a pressão constante e controlo do funcionamento de uma ou das duas bombas e da alternância entre elas, interruptor de pressão para protecção contra funcionamento a seco, corpos de aço inoxidável, altura máxima de aspiração 1 m, ligação de aspiração Rp 1", ligação de descarga Rp 1", pressão máxima 10 bar, apta para temperaturas desde 0 até 60°C, dois motores de alimentação monofásica, com conversores de frequência de alta eficiência, de 1,1 kW cada um, eficiência energética classe IE5, protecção IP55, isolamento classe F e protecção térmica, dois cabos de alimentação de 1,5 m, com tomada Schuko, e dois depósitos de membrana de 4 l cada um. (material) | 1.000 | 5623.00 | 5623.00 |
| mt37sve010d | Ud | Válvula de esfera de latão niquelado para enroscar de 1". (material) | 4.000 | 12.15 | 48.60 |
| mt37svr010c | Ud | Válvula de retenção de latão para enroscar de 1". (material) | 2.000 | 8.08 | 16.16 |
| mt37www050c | Ud | União anti-vibração, de borracha, com rosca de 1", para uma pressão máxima de funcionamento de 10 bar. (material) | 2.000 | 24.69 | 49.38 |
| mt37www010 | Ud | Material auxiliar para instalações de abastecimento de água. (material) | 1.000 | 1.40 | 1.40 |
| mt37gru601b | Ud | Colocação em funcionamento do grupo de bombagem, "GRUNDFOS". (material) | 1.000 | 193.00 | 193.00 |
| mo008 | h | Oficial de 1ª canalizador. (mão de obra) | 4.881 | 21.36 | 104.26 |
| mo107 | h | Ajudante de canalizador. (mão de obra) | 2.440 | 20.25 | 49.41 |
| % | % | Custos directos complementares | 4 % | 6085.21 | 243.41 |
|  |  | Custos directos |  |  | 6328.62 |
