# Sistema de elevação doméstico

- Propriedade do ficheiro: CYPE INGENIEROS, S.A.
- Formato: FIEBDC-3/2002
- Moeda: EUR
- Custos indirectos: 3.00 %
- IVA: 23.00 %

## I Instalações

### IS Drenagem de águas

#### ISA Sistemas de elevação

**ISA010** Ud Sistema de elevação doméstico.
Estação elevatória para a bombagem de águas residuais domésticas, para sanita e lavatório, modelo 97775314 SOLOLIFT2 WC-1 "GRUNDFOS", motor de 0,62 kW de potência com alimentação monofásica a 230 V, isolamento classe F e protecção IP44, caudal máximo 149 l/min, altura máxima de elevação 8,5 m, pressão sonora < 70 dBA, bomba com triturador, cabo de 1,2 m com tomada Schuko, válvula anti-retorno, ligação de aspiração para sanita de DN 100 mm, ligação de aspiração com adaptador para tubo de DN 32/36/40 mm, ligação de descarga com adaptador para tubo de impulsão de DN 22/25/28/32/36/40 mm e 2 pés de apoio para instalação no piso. Inclusive acessórios, uniões e peças especiais para a instalação da electrobomba.
Inclui: Marcação do traçado da tubagem e da localização do sistema de elevação. Colocação do sistema de elevação. Execução de buracos ou utilização dos já existentes para a ligação de tubos. União e ajuste de juntas dos colectores à caixa ou às entradas e saídas já existentes. Montagem, ligação e verificação do seu correcto funcionamento.
Critério de medição de projecto: Número de unidades previstas, segundo documentação gráfica de Projecto.
Critério de medição de obra: Medir-se-á o número de unidades realmente executadas segundo especificações de Projecto.

| Código | Un | Descrição | Rendimento | Preço | Importância |
|---|---|---|---|---|---|
| mt36ebg010b | Ud | Estação elevatória para a bombagem de águas residuais domésticas, para sanita e lavatório, modelo 97775314 SOLOLIFT2 WC-1 "GRUNDFOS", motor de 0,62 kW de potência com alimentação monofásica a 230 V, isolamento classe F e protecção IP44, caudal máximo 149 l/min, altura máxima de elevação 8,5 m, pressão sonora < 70 dBA, bomba com triturador, cabo de 1,2 m com tomada Schuko, válvula anti-retorno, ligação de aspiração para sanita de DN 100 mm, ligação de aspiração com adaptador para tubo de DN 32/36/40 mm, ligação de descarga com adaptador para tubo de impulsão de DN 22/25/28/32/36/40 mm e 2 pés de apoio para instalação no piso. (material) | 1.000 | 537.00 | 537.00 |
| mt37sve010e | Ud | Válvula de esfera de latão niquelado para enroscar de 1 1/4". (material) | 1.000 | 16.78 | 16.78 |
| mt36bom050A | m | Conduta de impulsão de águas residuais realizada com tubo de PVC para pressão de 12,5 atm, de 32 mm de diâmetro, com extremo abocardado, segundo NP EN 1452. (material) | 2.000 | 1.75 | 3.50 |
| mt36bom051A | Ud | Repercussão, por m de tubagem, de acessórios, uniões e peças especiais para tubo de PVC para pressão de 12,5 atm, de 32 mm de diâmetro. (material) | 2.000 | 0.52 | 1.04 |
| mo008 | h | Oficial de 1ª canalizador. (mão de obra) | 0.543 | 21.36 | 11.60 |
| % | % | Custos directos complementares | 2 % | 569.92 | 11.40 |
|  |  | Custos directos |  |  | 581.32 |
