# Grupo de bombagem para edifícios

- Propriedade do ficheiro: CYPE Ingenieros S.A.
- Formato: FIEBDC-3/2016
- Programa: Gerador de preços para construção civil. CYPE Ingenieros, S.A.
- Data: 30/03/2023
- Moeda: EUR
- Custos indirectos: 3 %
- IVA: 23 %

## I Instalações

### IF Abastecimento de água

#### IFD Depósitos/grupos de bombagem

**IFD010** Ud Grupo de bombagem para edifícios.
Grupo de bombagem de água, modelo 98530608 Hydro Multi-E 3 CME3-05 "GRUNDFOS", com controlo electrónico de velocidade para manter a pressão constante e controlo do funcionamento do número de bombas e da alternância entre elas, formado por três bombas centrífugas multicelulares horizontais, bombas, colector e base de aço inoxidável AISI 304, fecho mecânico AQQE, interruptor de pressão para protecção contra funcionamento a seco, ligações R 2", pressão máxima 16 bar, apta para temperaturas desde 0 até 60°C, motores monofásicos, com conversores de frequência de alta eficiência, de 1,1 kW cada um, eficiência energética classe IE5, protecção IP55, isolamento classe F e protecção térmica, depósito de membrana de 12 l, uma válvula anti-retorno por bomba, duas válvulas de corte por bomba, pressostato e quadro eléctrico para a ligação do fornecimento eléctrico trifásico a 400 V. Incluindo tubos entre os distintos elementos e acessórios. Totalmente montado, ligado e colocado em funcionamento pela empresa instaladora para a verificação do seu correcto funcionamento. Sem incluir a instalação eléctrica.
Inclui: Marcação. Fixação do depósito. Colocação e fixação do grupo de bombagem. Colocação e fixação de tubagens e acessórios. Ligações da bomba com o depósito. Ligação. Colocação em funcionamento.
Critério de medição de projecto: Número de unidades previstas, segundo documentação gráfica de Projecto.
Critério de medição de obra: Medir-se-á o número de unidades realmente executadas segundo especificações de Projecto.

| Código | Un | Descrição | Rendimento | Preço | Importância |
|---|---|---|---|---|---|
| mt37gru465qn | Ud | Grupo de bombagem de água, modelo 98530608 Hydro Multi-E 3 CME3-05 "GRUNDFOS", com controlo electrónico de velocidade para manter a pressão constante e controlo do funcionamento do número de bombas e da alternância entre elas, formado por três bombas centrífugas multicelulares horizontais, bombas, colector e base de aço inoxidável AISI 304, fecho mecânico AQQE, interruptor de pressão para protecção contra funcionamento a seco, ligações R 2", pressão máxima 16 bar, apta para temperaturas desde 0 até 60°C, motores monofásicos, com conversores de frequência de alta eficiência, de 1,1 kW cada um, eficiência energética classe IE5, protecção IP55, isolamento classe F e protecção térmica, depósito de membrana de 12 l, uma válvula anti-retorno por bomba, duas válvulas de corte por bomba, pressostato e quadro eléctrico para a ligação do fornecimento eléctrico trifásico a 400 V. (material) | 1 | 8439 | 8439.000 |
| mt37www010 | Ud | Material auxiliar para instalações de abastecimento de água. (material) | 1 | 1.4 | 1.400 |
| mt37gru601b | Ud | Colocação em funcionamento do grupo de bombagem, "GRUNDFOS". (material) | 1 | 193 | 193.000 |
| mo008 | h | Oficial de 1ª canalizador. (mão de obra) | 5.155 | 21.36 | 110.111 |
| mo107 | h | Ajudante de canalizador. (mão de obra) | 2.577 | 20.25 | 52.184 |
| % | % | Custos directos complementares | 4 % | 8795.695 | 351.828 |
|  |  | Custos directos |  |  | 9147.523 |

## Recursos

**mt37gru465qn** Ud Grupo de bombagem de água
Dados técnicos: Custo energético 3640.704 MJ; Emissão de CO2 452.852 kg
Resíduos:
- embalagem: re150101 Embalagens de papel e cartão. (componente de resíduo); rendimento 1.767 kg; Código LER 15 01 01; Massa do elemento 1 kg; Volume 0.001333 m3
